# Bodenbelag DG
Angebotsaufforderung (GAEB 90, DA83)
Währung: EUR

## Bodenbelag
Datum: 26.02.25

### 2 Bodenbelag

#### Titel 2.0 Baubeschreibung

*Hinweis*
Baubeschreibung
Das oben genannte Grundstück befindet sich in zentraler
Lage im Bezirk Charlottenburg-Wilmersdorf in der Nähe
des Fehrbelliner Platzes. Es ist mit einem
fünfgeschossigen Vorderhaus mit Seitenflügel und
Gartenhaus bebaut. Das Dach ist in allen Gebäudeteilen
als Berliner Dach ausgebildet. Das Dachgeschoss des
Vorderhauses wurde zu Beginn der 90er-Jahre des 20.
Jahrhunderts ausgebaut. Die Baugenehmigung Nr. 280/92
ist vom 24.02.1992. Es erfolgte eine bauaufsichtliche
Abnahme am 28.09.1993.

Die Erschließung des Dachgeschosses erfolgt über das
Treppenhaus im Vorderhaus. Ein weiteres Treppenhaus
befindet sich im Seitenflügel. An dieses ehemalige
Dienstbotentreppenhaus ist die linke Wohnung des
Dachgeschosses angeschlossen.

Der erste Hof wird über eine Durchfahrt von der
Brandenburgischen Straße erschlossen, eine weitere
Durchfahrt zum 2. Hof besteht im Quergebäude.
Das Gebäude ist vollständig vermietet.

Entwurf/Anstehende Maßnahmen

Es wurde festgestellt, dass der Dachstuhl durch
eindringendes Regenwasser über langen Zeitraum sowie
durch entstandenen Pilzbefall so stark geschädigt ist,
dass eine Sanierung im Bestand nicht möglich ist.

Daher soll der Dachstuhl vollständig abgebrochen werden
und durch einen neuen Dachstuhl in der bestehenden
Kubatur ersetzt werden. Die Mieter der drei
Dachgeschosswohnungen werden für den Zeitraum der
Baumaßnahme umgesetzt. Nach Sanierung des Daches können
die Mieter ihre Wohnungen wieder beziehen.

Die vorhandenen drei Wohnungen im Dachgeschoss mit
Größen von 59, 95 und 136 m² bleiben erhalten. Die
brandschutztechnischen Belange bleiben durch die
Maßnahmen unberührt. Es kann weiterhin über
Rettungsfenster von der Brandenburgischen Straße
angeleitert werden.

Dach

Der vorhandene Dachstuhl wird vollständig abgebrochen,
da er sehr stark geschädigt ist, und fachgerecht
entsorgt. Der Dachstuhl wird als neuer Dachstuhl aus
imprägnierten Hölzern geliefert und aufgestellt. Die
Kubatur des Dachstuhls wird dabei gegenüber dem alten
Dachstuhl nicht verändert.

Die vorhandenen Dachgauben zur Straße sowie zum ersten
Hof werden nach Neuerrichtung des Dachstuhls in der
alten Kubatur wiederhergestellt.
Das vorhandene Gesims über dem 4. OG soll generell
erhalten bleiben.

Die Belichtung der Wohnungen erfolgt außer über die
Fenster der Gauben über Dachflächenfenster
unterschiedlicher Größe.

Neben den Dachflächenfenstern werden auch einige
Lichtkuppeln angeordnet, um eine zusätzliche Belichtung
zu ermöglichen. Das Treppenhaus des Vorderhauses erhält
eine eckige Lichtkuppel als Rauch-Wärme-Abzug mit
Auslösung im Erdgeschoss und auf dem obersten
Treppenpodest.

Die Wärmedämmung zwischen den Sparren der
Steildachflächen wird gemäß Wärmeschutznachweis
dimensioniert. Sie wird hinterlüftet, die Unterseiten
werden mit GK-Platten auf Metallunterkonstruktion
verkleidet. Die Flachdachbereiche erhalten eine
Auf-Sparren-Dämmung.

Alle hof- und straßenseitigen Schrägdachflächen des
Vorderhauses und des Seitenflügels werden mit
Tondachziegeln neu eingedeckt. Alle Dachrinnen, Kehlen,
Wandanschlüsse, Fensterbleche, Überhänge und Fallrohre
werden in Titanzink ausgeführt.

Bauhaupt/Zimmerer Decke
In welchem Umfang die Deckenbalken über 4. OG verstärkt
werden müssen, ist im Vorfeld nicht abzuklären, da die
Wohnungen vermietet sind. Die Deckenbalken wurden im
Rahmen des Dachgeschossausbaus Anfang der 90er-Jahre
verstärkt. Nach Abschluss der Abrissarbeiten werden die
Deckenbalken und Verstärkungen vom Statiker überprüft
und ggf. neue Verstärkungen gerechnet.
Bei den im Leistungsverzeichnis angegebenen Massen für
die Deckenbalkenverstärkungen handelt es sich um
Schätzungen.

Schornsteine
Die vorhandenen Schornsteine bleiben erhalten.

Durchfahrten
Die Gebäude Brandenburgische Strasse 73 und das
Nachbargebäude Brandenburgische Strasse 72 werden über
je eine Durchfahrt erschlossen. Deren Abmessungen sind
wie folgt:

Brandenburgische Strasse 73
vorne Breite 2,30 m, Höhe 2,80 m
mitte Breite 2,27 m, Höhe 3,55 m
hinten Breite 2,30 m, Höhe 3,50 m

Leichte Trennwände
Alle Innenwände der Dachgeschosseinheiten werden als
leichte GK-Wände ausgebildet, auch die
Wohnungstrennwände. Alle Wandoberflächen sind in der
Regel doppelt beplankt.
An den Brandwänden werden innen zusätzlich
Vorsatzschalen aus Platten auf Calciumsilikat-Basis
angebracht.

Estricharbeiten
Das gesamte Dachgeschoss einschl. der Terrassen wird
mit einer durchgehenden Estrichplatte auf
Trittschalldämmung ausgelegt.

Fenster
Alle Fenster zum Hof werden als Aluminum-Fenster
ausgeführt.
Die drei Fenster zur Strasse werden als
Holz-Isolierglasfenster ausgeführt.

Tischlerarbeiten
In allen Wohnungen kommen endbehandelte weisse
Innentüren mit Holzzargen zur Ausführung.
Die Fußleisten werden vom Bodenleger ausgeführt.

Bodenbelag
In allen Räumen mit Ausnahme der Küchen und Bäder kommt
ein voll verklebter Laminatboden der Firma JOKA zur
Ausführung. Vor Ausführung wírd der Boden noch einmal
mit den Mietern bemustert.

Rüstung/Baustelleneinrichtung
Das Gebäude wird straßen- und hofseitig mit einer
1,00m-Rüstung eingerüstet. Es befindet sich ein
Treppenturm auf dem Hof. Das Gebäude wird mit einem
Wetterschutzdach überspannt.

An der Brandenburgischen Strasse wurde eine
Baustelleneinrichtungsfläche über die gesamte
Grundstücksbreite im Bereich der Parkplätze beantragt.
Weitere kleinere Flächen sind auf dem Hof vorhanden.

Es wird ein Baustellenaufzug für Materialtransport ohne
Personenbeförderung Nutzlast: 500 Kg gestellt.

#### Titel 2.1 Allgemeine Vorbemerkungen

*Hinweis*
Die Ausarbeitung und Abgabe eines Angebotes begründet
keinen Anspruch auf Vergütung oder Auftragserteilung.

*Hinweis*
Der Bieter ist, falls die Zuschlagfrist gemäß VOB nicht
eingehalten werden kann, drei Monate an sein Angebot
gebunden.

*Hinweis*
Für Leistungen, die ohne schriftlichen Auftrag
ausgeführt werden, besteht kein Anspruch auf Vergütung.

*Hinweis*
Die im Angebot enthaltenen Einheitspreise sind
unveränderliche Festpreise. Sie gelten für fix und
fertig montierte Arbeiten, einschl. solcher
Nebenleistungen, ohne die eine gebrauchsfertige
Übergabe nicht erfolgen kann sowie aller Gebühren.

*Hinweis*
Alle Absteckungen und Messungen zur vertragsgemäßen
Erfüllung der Leistungen unterliegen der
ausschließlichen Verantwortung des Auftragnehmers.
Abweichungen in den Zeichnungen und der
Baubeschreibung, die sich bei der Ausführung ergeben,
sind der Bauleitung zwecks Klärung sofort mitzuteilen.

*Hinweis*
Sollten Leistungen erforderlich werden, die nicht im
Angebot enthalten sind, so ist vor deren Beginn ein
Nachtragsangebot mit den in Frage kommenden Massen,
Einheitspreisen und Endsummen einzureichen.

*Hinweis*
Die Sicherung der bauseitigen und eigenen Lieferungen
auf der Baustelle sowie die Sicherung von Werkzeugen,
Maschinen, Gerüsten und der gesamten
Baustelleneinrichtung geht ausschließlich zu Lasten des
Auftragnehmers. Ersatzansprüche bei Verlust werden vom
Bauherrn oder der Bauleitung nicht anerkannt. Die
Sicherung erstreckt sich bis zur Abnahme bzw. Übergabe.

*Hinweis*
Etwa anfallende Stundenlohnarbeiten werden nur
vergütet, wenn eine Auftragserteilung vorliegt.

*Hinweis*
Aller bei der Ausführung der in den Leistungstexten
beschriebenen Arbeiten anfallende Bauschutt ist aus dem
Gebäude zu schaffen und abzufahren, einschl. aller
Entsorgungsgebühren, auch wenn dies nicht ausdrücklich
erwähnt wird.

*Hinweis*
Vom Auftragnehmer zur Verfügung gestellte Lagerplätze,
Arbeitsplätze und Zufahrtwege sind nach Beendigung der
Arbeiten in dem Zustand zurückzugeben, in dem sie sich
bei Beginn der Arbeiten befanden.

*Hinweis*
Durch den Bauherrn werden Bauwasser und Baustrom zur
Verfügung gestellt. Die vom Auftragnehmer zu tragende
Umlage für Baustrom beträgt 0,25 % der
Bruttoschlussrechnungssumme.

*Hinweis*
Abschlagsrechnungen werden nur bis zu einer Höhe von
90 % des Leistungsstandes freigegeben. Die Freigabe der
Schlussrechnung erfolgt erst nach erfolgter Abnahme.
Von der Schlussrechnung wird ein Sicherheitseinbehalt
in Höhe von 5 % der Brutto-Schlussrechnungssumme
zurückbehalten.

*Hinweis*
Überschreitet der Auftragnehmer vertraglich vereinbarte
Termine, so ist für jeden Werktage der Überschreitung
einschl. Samstag eine Vertragsstrafe von 0,1 % der
Brutto-Auftragsumme zu zahlen. Die Gesamtsumme ist auf
5 % der Auftragssumme begrenzt.

#### Titel 2.2 Technische Vorbemerkungen

*Hinweis*
Technische Vorbemerkungen Bodenbelagsarbeiten

*Hinweis*
Die Kosten der Baustelleneinrichtung sind in die
Einheitspreise einzukalkulieren und werden nicht
gesondert vergütet.

*Hinweis*
Zusätzlich zur DIN 18 365 - Bodenbelagsarbeiten -
gelten die DIN-Normen der verwendeten Baustoffe und
Buateile.

*Hinweis*
Das Herstellen von Fugen und Versiegeln ist in die
Einheitspreise einzukalkulieren und wird nicht
gesondert vergütet.

*Hinweis*
Das Abschneiden der überstehenden Randdämmstreifen ist
in die Einheitspreise einzukalkulieren und wird nicht
gesondert vergütet.

#### Titel 2.3 Laminat

**2.3.1 PVC verlegen**
PVC liefern und auf vorhandenen Unterboden in
Dispersionkleber parallel zu einer Wand verlegen

Untergrund:  Zementestrich
Dicke:  2 mm
Fabrikat:  JOKA
Typ:  Classic Designböden 340
  2 mm/NS 0,4 mm
Oberfläche:  2812 Pure Oak
Anmerkung:  Das endgültige Design wírd bei einer
  Bemusterung mit den Mietern festgelegt
Menge: 152,000 m²

**2.3.2 Flächen absaugen**
Estrichflächen vor Verlegen des PVC's mit dem
Staubsauger reinigen
Menge: 152,000 m²

**2.3.3 Flächen spachteln**
Estrichflächen säubern, grundieren und mit einer
kunstharzvergüteten Spachtelmasse in mehreren
Arbeitsgängen spachteln, einschl. Armierung sowie
Zwischengrundierung

Untergrund:  neuer Estrich
Stärke:  i. M. 1 bis 3 mm
Menge: 100,000 m²

**2.3.4 Fläche schleifen**
Vorgenannte gespachtelte Estrichfläche maschinell
schleifen
Menge: 152,000 m²

**2.3.5 Aussparungen**
Aussparungen für Heizungszuleitungen im vorgenannten
Laminatboden einschl. Trittschalldämmung herstellen.

Durchmesser:  ca. 40 mm
Menge: 30,000 St

**2.3.6 Absperrung Estrich**
Grundierung zur Absperrung gegen Estrichfeuchte zweimal
hintereinander kreuz und quer auftragen
Menge: 1,000 m²

**2.3.7 Estrichrisse**
Estrichrisse aufflexen, Klammern setzen und verharzen
Menge: 20,000 m

**2.3.8 Spachteln**
Teilbereiche mit Dünnbettestrich spachteln, bis ca. 15
mm, anschließend Fläche mit selbstnivellierender
Spachtelmasse abspachteln, als Vorbereitung für
Laminatverlegung, inkl. zweimaliger Grundierung
Menge: 10,000 m²

**2.3.9 Fußleiste MDF**
Sockelleiste aus MDF in Einzellängen liefern und
montieren

Höhe:  ca. 80 mm
Profil:  runde Kante
Oberfläche:  endbehandelt weiss
Menge: 150,000 m

**2.3.10 Stunden**
Stunden eines Facharbeiters auf Anweisung der
Bauleitung
Menge: 10,000 Stk

USt %: 19,00
